# BAB001, Grundl. Gehölzarbeiten AM Remscheid
Angebotsaufforderung (GAEB 90, DA83)
Vergabenummer: 45-26-0039
DV-Nummer: A-P0822-
Eröffnung: 15.07.26 10:00
Ende der Zuschlagsfrist: 14.08.26
Währung: EUR
Auftraggeber: Autobahn GmbH des Bundes

## BAB001, Grundl. Gehölzarbeiten AM Remsch
Datum: 02.06.26

### Abschnitt 00 BAB001;Gehölzarb. freie Strecke

#### Unterabschnitt 00.00 Artenschutz

**00.00.0001 Artenschutz**
Die Fachkraft(mind. Qualifizierung Fachagrarwirt
Baumpflege/Baumsanierung) kontrolliert/überprüft die zu
bearbeitenden Gehölzbestände auf Habitate u.ä. im Sinne
des §44 BNatSchG zum Artenschutz.
Der zu sanierende Gehölzbestand ist vorab durch den AG
markiert (rot/grün)
Schriftliche Dokumentation mit Signatur auf Vordruck
des AG zur Sicherstellung der Umsetzung des §44
BNatSchG. Festgestellte Habitate sind mit weißer
Markierungsfarbe zu kennzeichnen.
Dokumentation ist vor Beginn der Gehölzarbeiten dem AG
zu übergeben.
Der AG behält sich fachliche, stichprobenartige
Prüfungen des überprüften Bestandes vor.
Die Fachkraft des AN ist während der Gehölzarbeiten als
Ansprechpartner vor Ort.
Diese Position gilt für alle hier ausgeschriebenen
Arbeitsabschnitte (Gehölzbestände) der Bundesautobahn
1 an freier Strecke.
Menge: 1,000 Psch

#### Unterabschnitt 00.01 Gehölzarbeiten freie Strecke

*Hinweis*
Zu Fahrbahn/Anlieger

**00.01.0001 Gehölzbest. durchforst. m. häckseln**
Gehölzbestand nach Angaben des AG (Gehölzpflegehinweise
2013)durchforsten (auslichten, verjüngen) nach
markieren (Ring/grüne Farbe) des zu erhaltenden
Bestandes.
Reduktion Baumreihen/Heckengehölze/Stockausschläge
ca.90-100 v.H. des Bestandes.
Die Entnahme bezieht sich auf max. 5 Meter breite
Baumreihen und Gehölzstreifen (Heckenghölze/
Stockausschläge) vom Fahrbahnrand bzw. 3 Meter
von Anliegergrenze.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut verbleiben.
Das Häckselgut der Verwertung nach Wahl des AN
zuführen. Vereinzelt können Hackschnitzelhaufen im
Bestand verbleiben.
Alter des Bestandes = 10 bis 60 Jahre.
Gehölzfläche = ,Einschnitts-, Anschnitts und
Dammböschungen an freier Strecke etc.
Geländeneigung teilweise 1:2 und steiler, felsig
Teilweise hinter Schutzplanken/Betonleitwänden mit Höhe
von 0,7m bis 1,15m.
An Stützbauwerken = Höhe bis 10m
Abrechnungsfläche = Fläche nach Aufmaß AG/AN.
Diese Arbeiten können nur im Zeitraum von 01.10.2026
bis
19.02.2027 durchgeführt werden.
Menge: 8500,000 m2

*Hinweis*
Fahrbahnseitig 5m bis max. <20m Breite

**00.01.0002 Gehölzbest. durchforst. m. häckseln**
Gehölzbestand nach Angaben des AG (Gehölzpflegehinweise
2013)durchforsten (auslichten, verjüngen) nach
markieren (Ring/grüne Farbe) des zu erhaltenden
Bestandes.
Reduktion Baumreihen/Heckengehölze/Stockausschläge
ca.40-50 v.H. des Bestandes.
Die Entnahme bezieht sich auf Gehölzstreifen
(Baumreihen/Heckenghölze/ Stockausschläge) die bis
zu 20m Breite von Fahrbahnrand gemessen, durchforstet
werden sollen.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut liegenbleiben.
Das Häckselgut der Verwertung nach Wahl des AN
zuführen. Vereinzelt können Hackschnitzelhaufen im
Bestand verbleiben.
Alter des Bestandes = 10 bis 50/60 Jahre.
Gehölzfläche = ,Einschnitts-, Anschnitts und
Dammböschungen an freier Strecke etc.
Geländeneigung teilweise 1:2 und steiler, felsig
Teilweise hinter Schutzplanken/Betonleitwänden mit Höhe
von 0,7m bis 1,15m.
An Stützbauwerken = Höhe bis 10m
Abrechnungsfläche = Fläche nach Aufmaß AG/AN.
Diese Arbeiten können nur im Zeitraum von 01.10.2026
bis
19.02.2027 durchgeführt werden.
Menge: 21500,000 m2

*Hinweis*
Fahrbahnseitig >20m Breite

**00.01.0003 Gehölzbest. durchforst. m. häckseln**
Gehölzbestand nach Angaben des AG (Gehölzpflegehinweise
2013)durchforsten (auslichten, verjüngen) nach
markieren (Ring/rote Farbe) des zu fällenden
Bestandes.
Reduktion Baumreihen/Heckengehölze/Stockausschläge
ca.20-25 v.H. des Bestandes.
Die Entnahme bezieht sich auf Gehölzstreifen
(Baumreihen/Heckenghölze/ Stockausschläge), die
größer 20m Breite von Fahrbahnrand gemessen
durchforstet werden sollen.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut liegenbleiben.
Das Häckselgut der Verwertung nach Wahl des AN
zuführen. Vereinzelt können Hackschnitzelhaufen im
Bestand verbleiben.
Alter des Bestandes = 10 bis 50/60 Jahre.
Gehölzfläche = ,Einschnitts-, Anschnitts und
Dammböschungen an freier Strecke etc.
Teilweise hinter Schutzplanken/Betonleitwänden mit Höhe
von 0,7m bis 1,15m.
An Stützbauwerken = Höhe bis 10m
Abrechnungsfläche = Fläche nach Aufmaß AG/AN.
Diese Arbeiten können nur im Zeitraum von 01.10.2026
bis
19.02.2027 durchgeführt werden.
Menge: 13500,000 m2

**00.01.0004 Lichtraumprofil Fahrbahn/Anlieger**
Lichtraumprofil (Seitenprofil)freischneiden.
vergütet wird der Mehraufwand im Fahrbahn-
bzw.Anliegerbereich der OZ.00.01.0001 bis  00.01.0003.
Entfernt werden alle Äste von Bäumen und Sträuchern,die
über das Bankett, die Schutzplanke(Freiraum bis 2,00 m)
die Fahrspur (Standspur) sowie angrenzenden
Anliegergrundstücken ragen.
Alle Äste und Zweige werden an der Basis entfernt.
Kein Heckenschnitt.
Falls erforderlich ist das Gehölz im Ganzen auf den
Stock zu setzen.
Schnitthöhe=in Bodenhöhe.
Astwerk mit dem Buschhacker zerkleinern.
Das Häckselgut haufenweise in den Bestand einbringen.
Stammholz,das nicht gehäckselt werden kann,geht in
Eigentum des AN über und wird am gleichen Tag
beseitigt.
Höhe des Lichtraumprofils: 4,5m - 5,0m über
Fahrbahnkante.
Alter des Bestandes = 10 bis 60 Jahre.
Stammdurchmesser bis 25 cm gemessen in 1 m Höhe.
Diese Arbeiten können nur im Zeitraum von 01.10.2026
bis
19.02.2027 durchgeführt werden und schließen sich
ggfls. den Arbeiten der OZ.00.01.0001 - 00.01.0003 an.
Menge: 2275,000 m

**00.01.0005 Bäume fällen ohne Roden DU 0,4 - 0.75 m*Holz Verw.AN S.Abr.Verw.AN**
Bäume fällen, höchstens 0,20 m über dem Erdboden
absägen. Gemessen wird der Durchmesser an der
Schnittstelle über dem Erdboden.(min.0,1m-max.0,2m
üb.Bodenniveau)
Wurzelstöcke roden bzw. ausfräsen wird gesondert
vergütet.
Durchmesser über 0,40 bis 0,75 m.
Gesamtes Holz der Verwertung nach Wahl des AN zuführen.
Schlagabraum der Verwertung nach Wahl des AN zuführen.
Stammholz,Schlagabraum geht in Eigentum des AN über und
wird am gleichen Tag beseitigt.
Diese Arbeiten können nur im Zeitraum von 01.10.2026
bis
19.02.2027 durchgeführt werden.
Menge: 75,000 St

**00.01.0006 Baum im Bestand fällen*DU über 0,75-1 m**
StL-Nr. 221107634940999
Baum im Bestand fällen. Verbleibenden Bestand schonen.
Schnittstelle höchstens 0,25 m über dem Erdboden.
Entnahme 'aus Straßenbegleitgrün mit einer Tiefe von
bis zu 30m von Fahrbahnrand'
Durchmesser über 0,75 bis 1,00 m.
Stammholz 'geht in Eigentum des AN über und
wird am gleichen Tag beseitigt'
Schlagabraum 'geht in Eigentum des AN über und
wird am gleichen Tag beseitigt'
Menge: 3,000 St
Zuordnung: 107

*Hinweis*
Gleichartige Verkehrssicherung wird am Tag nur einmalig
vergütet.

#### Unterabschnitt 00.02 Verkehrssicherung

*Hinweis*
Kalkulationsgrundlage Anlage 9
Verkehrssperrzeiten sind zwingend zu beachten

**00.02.0001 Verk.sich. kürzerer Dauer durchf.*stat. Arbeitsst. über 4 bis 8 Std.*bei Tageslicht Anordnung n. Unt.**
StL-Nr. 22110513590102110
Verkehrssicherung an Arbeitsstellen von kürzerer Dauer
betriebsfertig aufbauen, vorhalten, warten, instand
setzen, betreiben und abbauen. Vorübergehende Verkehrssicherungsmaßnahmen durchführen.
Nach RSA, Regelplan 'Musterplan T3/0'
Für stationäre Arbeitsstelle.
Gesamtdauer der Verkehrsführung über 4 Std. bis 8 Std.
Bei Tageslicht.
Verkehrsrechtliche Anordnung nach Unterlagen des AG
einholen und zugehörige Unterlagen erstellen. Erforderliche Ortsbesichtigungen zur Erstellung der Planunterlagen für die verkehrsrechtliche Anordnung durchführen.
Menge: 8,000 St
Zuordnung: 105

*Hinweis*
Kalkulationsgrundlage Anlage 10
Verkehrssperrzeiten sind zwingend zu beachten

**00.02.0002 Verk.sich. kürzerer Dauer durchf.*stat. Arbeitsst. über 4 bis 8 Std.*bei Tageslicht Anordnung n. Unt.**
StL-Nr. 22110513590102110
Verkehrssicherung an Arbeitsstellen von kürzerer Dauer
betriebsfertig aufbauen, vorhalten, warten, instand
setzen, betreiben und abbauen. Vorübergehende Verkehrssicherungsmaßnahmen durchführen.
Nach RSA, Regelplan 'Musterplan T3/1'
Für stationäre Arbeitsstelle.
Gesamtdauer der Verkehrsführung über 4 Std. bis 8 Std.
Bei Tageslicht.
Verkehrsrechtliche Anordnung nach Unterlagen des AG
einholen und zugehörige Unterlagen erstellen. Erforderliche Ortsbesichtigungen zur Erstellung der Planunterlagen für die verkehrsrechtliche Anordnung durchführen.
Menge: 8,000 St
Zuordnung: 105

### Abschnitt 01 BAB001;Gehölzarb. Mittelstreifen

#### Unterabschnitt 01.00 Artenschutz

**01.00.0001 Artenschutz**
Die Fachkraft(mind. Qualifizierung Fachagrarwirt
Baumpflege/Baumsanierung) kontrolliert/überprüft die zu
bearbeitenden Gehölzbestände auf Habitate u.ä. im Sinne
des §44 BNatSchG zum Artenschutz.
Der zu sanierende Gehölzbestand ist vorab durch den AG
markiert (rot/grün)
Schriftliche Dokumentation mit Signatur auf Vordruck
des AG zur Sicherstellung der Umsetzung des §44
BNatSchG. Festgestellte Habitate sind mit weißer
Markierungsfarbe zu kennzeichnen.
Dokumentation ist vor Beginn der Gehölzarbeiten dem AG
zu übergeben.
Der AG behält sich fachliche, stichprobenartige
Prüfungen des überprüften Bestandes vor.
Die Fachkraft des AN ist während der Gehölzarbeiten als
Ansprechpartner vor Ort.
Diese Position gilt für alle hier ausgeschriebenen
Arbeitsabschnitte (Gehölzbestände) der Bundesautobahn
1 am Mittelstreifen an freier Strecke.
Menge: 1,000 Psch

*Hinweis*
Maschinen und Geräte mit Schwenkradius >3,2m dürfen
nicht eingestzt werden
Säulenhainbuchen verbleiben im Bestand

#### Unterabschnitt 01.01 Gehölzarbeiten Mittelstreifen

*Hinweis*
Zu Fahrbahn/Anlieger

**01.01.0001 Gehölzbest. durchforst. m. häckseln**
Gehölzbestand nach Angaben des AG (Gehölzpflegehinweise
2013)durchforsten (auslichten, verjüngen) nach
markieren (Ring/grüne Farbe) des zu erhaltenden
Bestandes.
Reduktion Baumreihen/Heckengehölze/Stockausschläge
ca.90-100 v.H. des Bestandes.
Die Entnahme bezieht sich auf max. 5 Meter breite
Baumreihen und Gehölzstreifen (Heckenghölze/
Stockausschläge) vom Fahrbahnrand.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von
Entwäserungseinrichtungen darf kein Schlagabraum bzw.
Häckselgut verbleiben.
Das Häckselgut der Verwertung nach Wahl des AN
zuführen. Vereinzelt können Hackschnitzelhaufen im
Bestand verbleiben.
Alter des Bestandes = 10 bis 60 Jahre.
Gehölzfläche = ,Einschnitts-, Anschnitts und
Dammböschungen im Bereich des Mittelstreifen an freier
Strecke.
Geländeneigung teilweise 1:2 und steiler, felsig
Hinter Schutzplanken/Betonleitwänden mit Höhe von 0,7m
bis 1,15m.
Abrechnungsfläche = Fläche nach Aufmaß AG/AN.
Diese Arbeiten können nur im Zeitraum von 01.10.2026
bis
19.02.2027 durchgeführt werden.
Menge: 7500,000 m2

*Hinweis*
Fahrbahnseitig 5m bis max. <20m Breite

**01.01.0002 Gehölzbest. durchforst. m. häckseln**
Gehölzbestand nach Angaben des AG (Gehölzpflegehinweise
2013)durchforsten (auslichten, verjüngen) nach
markieren (Ring/grüne Farbe) des zu erhaltenden
Bestandes.
Reduktion Baumreihen/Heckengehölze/Stockausschläge
ca.40-50 v.H. des Bestandes.
Die Entnahme bezieht sich auf Gehölzstreifen
(Baumreihen/Heckenghölze/ Stockausschläge) die bis
zu 20m Breite von Fahrbahnrand gemessen, durchforstet
werden sollen.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von
Entwäserungseinrichtungen darf kein Schlagabraum bzw.
Häckselgut liegenbleiben.
Das Häckselgut der Verwertung nach Wahl des AN
zuführen. Vereinzelt können Hackschnitzelhaufen im
Bestand verbleiben.
Alter des Bestandes = 10 bis 50/60 Jahre.
Gehölzfläche = ,Einschnitts-, Anschnitts und
Dammböschungen im Bereich des Mittelstreifen an freier
Strecke.
Geländeneigung teilweise 1:2 und steiler, felsig
Teilweise hinter Schutzplanken/Betonleitwänden mit Höhe
von 0,7m bis 1,15m.
Abrechnungsfläche = Fläche nach Aufmaß AG/AN.
Diese Arbeiten können nur im Zeitraum von 01.10.2026
bis
19.02.2027 durchgeführt werden.
Menge: 3000,000 m2

**01.01.0003 Lichtraumprofil Fahrbahn/Anlieger**
Lichtraumprofil (Seitenprofil)freischneiden.
vergütet wird der Mehraufwand im Fahrbahnbereich der
OZ.01.01.0001 bis  01.01.0002.
Entfernt werden alle Äste von Bäumen und Sträuchern,die
über das Bankett, die Schutzplanke(Freiraum bis 2,00 m)
und die Fahrspur (Standspur) ragen.
Alle Äste und Zweige werden an der Basis entfernt.
Kein Heckenschnitt.
Falls erforderlich ist das Gehölz im Ganzen auf den
Stock zu setzen.
Schnitthöhe=in Bodenhöhe.
Astwerk mit dem Buschhacker zerkleinern.
Das Häckselgut haufenweise in den Bestand einbringen.
Stammholz,das nicht gehäckselt werden kann,geht in
Eigentum des AN über und wird am gleichen Tag
beseitigt.
Höhe des Lichtraumprofils: 4,5m - 5,0m über
Fahrbahnkante.
Alter des Bestandes = 10 bis 60 Jahre.
Stammdurchmesser bis 25 cm gemessen in 1 m Höhe.
Diese Arbeiten können nur im Zeitraum von 01.10.2026
bis
19.02.2027 durchgeführt werden und schließen sich
ggfls. den Arbeiten der OZ.01.01.0001 - 00.01.0002 an.
Menge: 1500,000 m

**01.01.0004 Bäume fällen ohne Roden DU 0,4 - 0.75 m*Holz Verw.AN S.Abr.Verw.AN**
Bäume fällen, höchstens 0,20 m über dem Erdboden
absägen. Gemessen wird der Durchmesser an der
Schnittstelle über dem Erdboden.(min.0,1m-max.0,2m
üb.Bodenniveau)
Wurzelstöcke roden bzw. ausfräsen wird gesondert
vergütet.
Durchmesser über 0,40 bis 0,75 m.
Gesamtes Holz der Verwertung nach Wahl des AN zuführen.
Schlagabraum der Verwertung nach Wahl des AN zuführen.
Stammholz,Schlagabraum geht in Eigentum des AN über und
wird am gleichen Tag beseitigt.
Diese Arbeiten können nur im Zeitraum von 01.10.2026
bis
19.02.2027 durchgeführt werden.
Menge: 5,000 St

**01.01.0005 Baum im Bestand fällen*DU über 0,75-1 m**
StL-Nr. 221107634940999
Baum im Bestand fällen. Verbleibenden Bestand schonen.
Schnittstelle höchstens 0,25 m über dem Erdboden.
Entnahme 'aus Straßenbegleitgrün mit einer Tiefe von
bis zu 30m von Fahrbahnrand'
Durchmesser über 0,75 bis 1,00 m.
Stammholz 'geht in Eigentum des AN über und
wird am gleichen Tag beseitigt'
Schlagabraum 'geht in Eigentum des AN über und
wird am gleichen Tag beseitigt'
Menge: 1,000 St
Zuordnung: 107

*Hinweis*
Arbeiten nur Samstag/Sonntag außerhalb der Ferienzeiten
NRW
Gleichartige Verkehrssicherung wird am Tag nur einmalig
vergütet.

#### Unterabschnitt 01.02 Verkehrssicherung

*Hinweis*
Kalkulationsgrundlage Anlage 11
Verkehrssperrzeiten sind zwingend zu beachten

**01.02.0001 Verk.sich. kürzerer Dauer durchf.*stat. Arbeitsst. über 4 bis 8 Std.*bei Tageslicht Anordnung n. Unt.**
StL-Nr. 22110513590102110
Verkehrssicherung an Arbeitsstellen von kürzerer Dauer
betriebsfertig aufbauen, vorhalten, warten, instand
setzen, betreiben und abbauen. Vorübergehende Verkehrssicherungsmaßnahmen durchführen.
Nach RSA, Regelplan 'Musterplan T3/2'
Für stationäre Arbeitsstelle.
Gesamtdauer der Verkehrsführung über 4 Std. bis 8 Std.
Bei Tageslicht.
Verkehrsrechtliche Anordnung nach Unterlagen des AG
einholen und zugehörige Unterlagen erstellen. Erforderliche Ortsbesichtigungen zur Erstellung der Planunterlagen für die verkehrsrechtliche Anordnung durchführen.
Menge: 4,000 St
Zuordnung: 105

### Abschnitt 02 BAB001;Gehölzarbeiten AS Ronsdorf

*Hinweis*
Arbeiten größtenteils hinter vorhandenem Wildschutzzaun

#### Unterabschnitt 02.00 Artenschutz/Gehölzmarkierung

**02.00.0001 Artenschutz**
Die Fachkraft(mind. Qualifizierung Fachagrarwirt
Baumpflege/Baumsanierung) kontrolliert/überprüft die zu
bearbeitenden Gehölzbestände auf Habitate u.ä. im Sinne
des §44 BNatSchG zum Artenschutz.
Der zu sanierende Gehölzbestand ist vorab durch den AG
markiert (rot/grün)
Schriftliche Dokumentation mit Signatur auf Vordruck
des AG zur Sicherstellung der Umsetzung des §44
BNatSchG. Festgestellte Habitate sind mit weißer
Markierungsfarbe zu kennzeichnen.
Dokumentation ist vor Beginn der Gehölzarbeiten dem AG
zu übergeben.
Der AG behält sich fachliche, stichprobenartige
Prüfungen des überprüften Bestandes vor.
Die Fachkraft des AN ist während der Gehölzarbeiten als
Ansprechpartner vor Ort.
Diese Position gilt für alle hier ausgeschriebenen
Arbeitsabschnitte (Gehölzbestände) der Bundesautobahn
1 an der Anschlussstelle Ronsdorf
Menge: 1,000 Psch

#### Unterabschnitt 02.01 Gehölzarbeiten Anschlussstelle

*Hinweis*
Zu Fahrbahn/Anlieger

**02.01.0001 Gehölzbest. durchforst. m. häckseln**
Gehölzbestand nach Angaben des AG (Gehölzpflegehinweise
2013)durchforsten (auslichten, verjüngen) nach
markieren (Ring/grüne Farbe) des zu erhaltenden
Bestandes.
Reduktion Baumreihen/Heckengehölze/Stockausschläge
ca.90-100 v.H. des Bestandes.
Die Entnahme bezieht sich auf max. 5 Meter breite
Baumreihen und Gehölzstreifen (Heckenghölze/
Stockausschläge) vom Fahrbahnrand bzw. 3 Meter
von Anliegergrenze.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut verbleiben.
Das Häckselgut der Verwertung nach Wahl des AN
zuführen. Vereinzelt können Hackschnitzelhaufen im
Bestand verbleiben.
Alter des Bestandes = 10 bis 60 Jahre.
Gehölzfläche = ,Einschnitts-, Anschnitts und
Dammböschungen an Anschlussstelle Ronsdorf etc.
Geländeneigung teilweise 1:2 und steiler, felsig
Teilweise hinter Schutzplanken/Betonleitwänden mit Höhe
von 0,7m bis 1,15m.
An Stützbauwerken = Höhe bis 2m
Abrechnungsfläche = Fläche nach Aufmaß AG/AN.
Diese Arbeiten können nur im Zeitraum von 01.10.2026
bis
19.02.2027 durchgeführt werden.
Menge: 3500,000 m2

*Hinweis*
Fahrbahnseitig 5m bis max. <20m Breite

**02.01.0002 Gehölzbest. durchforst. m. häckseln**
Gehölzbestand nach Angaben des AG (Gehölzpflegehinweise
2013)durchforsten (auslichten, verjüngen) nach
markieren (Ring/grüne Farbe) des zu erhaltenden
Bestandes.
Reduktion Baumreihen/Heckengehölze/Stockausschläge
ca.40-50 v.H. des Bestandes.
Die Entnahme bezieht sich auf Gehölzstreifen
(Baumreihen/Heckenghölze/ Stockausschläge) die bis
zu 20m Breite von Fahrbahnrand gemessen, durchforstet
werden sollen.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut liegenbleiben.
Das Häckselgut der Verwertung nach Wahl des AN
zuführen. Vereinzelt können Hackschnitzelhaufen im
Bestand verbleiben.
Alter des Bestandes = 10 bis 50/60 Jahre.
Gehölzfläche = ,Einschnitts-, Anschnitts und
Dammböschungen an Anschlussstelle Ronsdorf
Geländeneigung teilweise 1:2 und steiler, felsig
Teilweise hinter Schutzplanken/Betonleitwänden mit Höhe
von 0,7m bis 1,15m.
An Stützbauwerken = Höhe bis 10m
Abrechnungsfläche = Fläche nach Aufmaß AG/AN.
Diese Arbeiten können nur im Zeitraum von 01.10.2026
bis
19.02.2027 durchgeführt werden.
Menge: 3500,000 m2

*Hinweis*
Fahrbahnseitig >20m Breite

**02.01.0003 Gehölzbest. durchforst. m. häckseln**
Gehölzbestand nach Angaben des AG (Gehölzpflegehinweise
2013)durchforsten (auslichten, verjüngen) nach
markieren (Ring/rote Farbe) des zu fällenden
Bestandes.
Reduktion Baumreihen/Heckengehölze/Stockausschläge
ca.20-25 v.H. des Bestandes.
Die Entnahme bezieht sich auf Gehölzstreifen
(Baumreihen/Heckenghölze/ Stockausschläge), die
größer 20m Breite von Fahrbahnrand gemessen
durchforstet werden sollen.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut liegenbleiben.
Das Häckselgut der Verwertung nach Wahl des AN
zuführen. Vereinzelt können Hackschnitzelhaufen im
Bestand verbleiben.
Alter des Bestandes = 10 bis 50/60 Jahre.
Gehölzfläche = ,Einschnitts-, Anschnitts und
Dammböschungen an Anschlussstelle Ronsdorf.
Teilweise hinter Schutzplanken/Betonleitwänden mit Höhe
von 0,7m bis 1,15m.
An Stützbauwerken = Höhe bis 10m
Abrechnungsfläche = Fläche nach Aufmaß AG/AN.
Diese Arbeiten können nur im Zeitraum von 01.10.2026
bis
19.02.2027 durchgeführt werden.
Menge: 7000,000 m2

**02.01.0004 Lichtraumprofil Fahrbahn/Anlieger**
Lichtraumprofil (Seitenprofil)freischneiden.
vergütet wird der Mehraufwand im Fahrbahn-
bzw.Anliegerbereich der OZ.02.01.0001 bis  02.01.0003.
Entfernt werden alle Äste von Bäumen und Sträuchern,die
über das Bankett, die Schutzplanke(Freiraum bis 2,00 m)
die Fahrspur (Standspur) sowie angrenzenden
Anliegergrundstücken ragen.
Alle Äste und Zweige werden an der Basis entfernt.
Kein Heckenschnitt.
Falls erforderlich ist das Gehölz im Ganzen auf den
Stock zu setzen.
Schnitthöhe=in Bodenhöhe.
Astwerk mit dem Buschhacker zerkleinern.
Das Häckselgut haufenweise in den Bestand einbringen.
Stammholz,das nicht gehäckselt werden kann,geht in
Eigentum des AN über und wird am gleichen Tag
beseitigt.
Höhe des Lichtraumprofils: 4,5m - 5,0m über
Fahrbahnkante.
Alter des Bestandes = 10 bis 60 Jahre.
Stammdurchmesser bis 25 cm gemessen in 1 m Höhe.
Diese Arbeiten können nur im Zeitraum von 01.10.2026
bis
19.02.2027 durchgeführt werden und schließen sich
ggfls. den Arbeiten der OZ.02.01.0001 - 02.01.0003 an.
Menge: 700,000 m

**02.01.0005 Bäume fällen ohne Roden DU 0,4 - 0.75 m*Holz Verw.AN S.Abr.Verw.AN**
Bäume fällen, höchstens 0,20 m über dem Erdboden
absägen. Gemessen wird der Durchmesser an der
Schnittstelle über dem Erdboden.(min.0,1m-max.0,2m
üb.Bodenniveau)
Wurzelstöcke roden bzw. ausfräsen wird gesondert
vergütet.
Durchmesser über 0,40 bis 0,75 m.
Gesamtes Holz der Verwertung nach Wahl des AN zuführen.
Schlagabraum der Verwertung nach Wahl des AN zuführen.
Stammholz,Schlagabraum geht in Eigentum des AN über und
wird am gleichen Tag beseitigt.
Diese Arbeiten können nur im Zeitraum von 01.10.2026
bis
19.02.2027 durchgeführt werden.
Menge: 10,000 St

**02.01.0006 Baum im Bestand fällen*DU über 0,75-1 m**
StL-Nr. 221107634940999
Baum im Bestand fällen. Verbleibenden Bestand schonen.
Schnittstelle höchstens 0,25 m über dem Erdboden.
Entnahme 'aus Straßenbegleitgrün mit einer Tiefe von
bis zu 30m von Fahrbahnrand'
Durchmesser über 0,75 bis 1,00 m.
Stammholz 'geht in Eigentum des AN über und
wird am gleichen Tag beseitigt'
Schlagabraum 'geht in Eigentum des AN über und
wird am gleichen Tag beseitigt'
Menge: 2,000 St
Zuordnung: 107

*Hinweis*
Gleichartige Verkehrssicherung wird am Tag nur einmalig
vergütet.
Kalkulationsgrundlage Anlage 12

#### Unterabschnitt 02.02 Verkehrssicherung

*Hinweis*
AS Ronsdorf (94)

**02.02.0001 Verk.sich. kürzerer Dauer durchf. stat. Arbeitsst.*über 4 bis 8 Std. bei Tageslicht*Anordnung n. Unt. gebührenfrei**
Verkehrssicherung an Arbeitsstellen von kürzerer Dauer
betriebsfertig aufbauen, vorhalten, warten, instand
setzen, betreiben und abbauen. Vorübergehende Verkehrssicherungsmaßnahmen durchführen.
Für stationäre Arbeitsstelle.
Gesamtdauer der Verkehrsführung über 4 Std. bis 8 Std.
Bei Tageslicht. Samstag, Sonntag, außerhalb der
Ferienzeiten NRW.
Voll- bzw. Teilsperrungen von BAB 1, Anschlussstelle
Ronsdorf, Ausfahrt, Fahrtrichtung Köln (Abschnitt 34M)
inkl. Umleitungsstrecken (Roter Punkt)planen,
einrichten und beschildern für die Auffahrt der
Anschlussstelle.
In Anlehnung an Musterplan AS3/8 (Anlage 12)
Verkehrsrechtliche Anordnung nach Unterlagen des AG bei
der jeweiligen anordnenden zuständigen
Straßenbaubehörde, Stadt, Gemeinde etc. einholen und
zugehörige Unterlagen erstellen. Eventuell
erforderliche Ortsbesichtigungen zur Erstellung der
Planunterlagen für die verkehrsrechtliche Anordnung
durchführen.
Event. Gebühren sind in den EP miteinzurechnen.
Menge: 2,000 St
Zuordnung: 805

### Abschnitt 03 BAB001;Gehölzarbeiten AS Burscheid

#### Unterabschnitt 03.00 Artenschutz/Gehölzmarkierung

**03.00.0001 Artenschutz**
Die Fachkraft(mind. Qualifizierung Fachagrarwirt
Baumpflege/Baumsanierung) kontrolliert/überprüft die zu
bearbeitenden Gehölzbestände auf Habitate u.ä. im Sinne
des §44 BNatSchG zum Artenschutz.
Der zu sanierende Gehölzbestand ist vorab durch den AG
markiert (rot/grün)
Schriftliche Dokumentation mit Signatur auf Vordruck
des AG zur Sicherstellung der Umsetzung des §44
BNatSchG. Festgestellte Habitate sind mit weißer
Markierungsfarbe zu kennzeichnen.
Dokumentation ist vor Beginn der Gehölzarbeiten dem AG
zu übergeben.
Der AG behält sich fachliche, stichprobenartige
Prüfungen des überprüften Bestandes vor.
Die Fachkraft des AN ist während der Gehölzarbeiten als
Ansprechpartner vor Ort.
Diese Position gilt für alle hier ausgeschriebenen
Arbeitsabschnitte (Gehölzbestände) der Bundesautobahn
1 an der Anschlussstelle Burscheid
Menge: 1,000 Psch

#### Unterabschnitt 03.01 Gehölzarbeiten Anschlussstelle

*Hinweis*
Zu Fahrbahn/Anlieger

**03.01.0001 Gehölzbest. durchforst. m. häckseln**
Gehölzbestand nach Angaben des AG (Gehölzpflegehinweise
2013)durchforsten (auslichten, verjüngen) nach
markieren (Ring/grüne Farbe) des zu erhaltenden
Bestandes.
Reduktion Baumreihen/Heckengehölze/Stockausschläge
ca.90-100 v.H. des Bestandes.
Die Entnahme bezieht sich auf max. 5 Meter breite
Baumreihen und Gehölzstreifen (Heckenghölze/
Stockausschläge) vom Fahrbahnrand bzw. 3 Meter
von Anliegergrenze.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut verbleiben.
Das Häckselgut der Verwertung nach Wahl des AN
zuführen. Vereinzelt können Hackschnitzelhaufen im
Bestand verbleiben.
Alter des Bestandes = 10 bis 60 Jahre.
Gehölzfläche = ,Einschnitts-, Anschnitts und
Dammböschungen an Anschlussstelle Burscheid etc.
Geländeneigung teilweise 1:2 und steiler, felsig
Teilweise hinter Schutzplanken/Betonleitwänden mit Höhe
von 0,7m bis 1,15m.
An Stützbauwerken = Höhe bis 2m
Abrechnungsfläche = Fläche nach Aufmaß AG/AN.
Diese Arbeiten können nur im Zeitraum von 01.10.2026
bis
19.02.2027 durchgeführt werden.
Menge: 6200,000 m2

*Hinweis*
Fahrbahnseitig 5m bis max. <20m Breite

**03.01.0002 Gehölzbest. durchforst. m. häckseln**
Gehölzbestand nach Angaben des AG (Gehölzpflegehinweise
2013)durchforsten (auslichten, verjüngen) nach
markieren (Ring/grüne Farbe) des zu erhaltenden
Bestandes.
Reduktion Baumreihen/Heckengehölze/Stockausschläge
ca.40-50 v.H. des Bestandes.
Die Entnahme bezieht sich auf Gehölzstreifen
(Baumreihen/Heckenghölze/ Stockausschläge) die bis
zu 20m Breite von Fahrbahnrand gemessen, durchforstet
werden sollen.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut liegenbleiben.
Das Häckselgut der Verwertung nach Wahl des AN
zuführen. Vereinzelt können Hackschnitzelhaufen im
Bestand verbleiben.
Alter des Bestandes = 10 bis 50/60 Jahre.
Gehölzfläche = ,Einschnitts-, Anschnitts und
Dammböschungen an Anschlussstelle Burscheid
Geländeneigung teilweise 1:2 und steiler, felsig
Teilweise hinter Schutzplanken/Betonleitwänden mit Höhe
von 0,7m bis 1,15m.
An Stützbauwerken = Höhe bis 10m
Abrechnungsfläche = Fläche nach Aufmaß AG/AN.
Diese Arbeiten können nur im Zeitraum von 01.10.2026
bis
19.02.2027 durchgeführt werden.
Menge: 16000,000 m2

*Hinweis*
Fahrbahnseitig >20m Breite

**03.01.0003 Gehölzbest. durchforst. m. häckseln**
Gehölzbestand nach Angaben des AG (Gehölzpflegehinweise
2013)durchforsten (auslichten, verjüngen) nach
markieren (Ring/rote Farbe) des zu fällenden
Bestandes.
Reduktion Baumreihen/Heckengehölze/Stockausschläge
ca.20-25 v.H. des Bestandes.
Die Entnahme bezieht sich auf Gehölzstreifen
(Baumreihen/Heckenghölze/ Stockausschläge), die
größer 20m Breite von Fahrbahnrand gemessen
durchforstet werden sollen.
Schnitthöhe=10-20 cm über dem Boden.
Gehölze mit Stammdurchmessern bis 39 cm gehören zum
Bestand.
Die Entnahme kann innerhalb des Bestandes varrieren.
Harthölzer (Eiche, Hainbuche etc.) sollen bevorzugt im
Bestand verbleiben. Ulmen,Pioniergehölze,alle toten
Gehölze sowie visuell erkennbare Gefahrenbäume sind
vorrangig zu entfernen.
Schlagabraum muß am gleichen Tag beseitigt werden,
keine Lagermöglichkeit vorhanden.
Äste vom Stamm trennen,mit Buschhacker zerkleinern.
Stammhölzer sowie Sträucher/Hecken,die nicht gehäckselt
werden können,gehen in Eigentum des AN über und werden
am gleichen Tag beseitigt.
Mind.4 m vom befestigten Fahrbahnrand und 2 m von der
Grundstücksgrenze bzw.Entwäserungseinrichtungen darf
kein Schlagabraum bzw. Häckselgut liegenbleiben.
Das Häckselgut der Verwertung nach Wahl des AN
zuführen. Vereinzelt können Hackschnitzelhaufen im
Bestand verbleiben.
Alter des Bestandes = 10 bis 50/60 Jahre.
Gehölzfläche = ,Einschnitts-, Anschnitts und
Dammböschungen an Anschlussstelle Burscheid.
Teilweise hinter Schutzplanken/Betonleitwänden mit Höhe
von 0,7m bis 1,15m.
An Stützbauwerken = Höhe bis 10m
Abrechnungsfläche = Fläche nach Aufmaß AG/AN.
Diese Arbeiten können nur im Zeitraum von 01.10.2026
bis
19.02.2027 durchgeführt werden.
Menge: 3300,000 m2

**03.01.0004 Lichtraumprofil Fahrbahn/Anlieger**
Lichtraumprofil (Seitenprofil)freischneiden.
vergütet wird der Mehraufwand im Fahrbahn-
bzw.Anliegerbereich der OZ.03.01.0001 bis  03.01.0003.
Entfernt werden alle Äste von Bäumen und Sträuchern,die
über das Bankett, die Schutzplanke(Freiraum bis 2,00 m)
die Fahrspur (Standspur) sowie angrenzenden
Anliegergrundstücken ragen.
Alle Äste und Zweige werden an der Basis entfernt.
Kein Heckenschnitt.
Falls erforderlich ist das Gehölz im Ganzen auf den
Stock zu setzen.
Schnitthöhe=in Bodenhöhe.
Astwerk mit dem Buschhacker zerkleinern.
Das Häckselgut haufenweise in den Bestand einbringen.
Stammholz,das nicht gehäckselt werden kann,geht in
Eigentum des AN über und wird am gleichen Tag
beseitigt.
Höhe des Lichtraumprofils: 4,5m - 5,0m über
Fahrbahnkante.
Alter des Bestandes = 10 bis 60 Jahre.
Stammdurchmesser bis 25 cm gemessen in 1 m Höhe.
Diese Arbeiten können nur im Zeitraum von 01.10.2026
bis
19.02.2027 durchgeführt werden und schließen sich
ggfls. den Arbeiten der OZ.03.01.0001 - 03.01.0003 an.
Menge: 1240,000 m

**03.01.0005 Bäume fällen ohne Roden DU 0,4 - 0.75 m*Holz Verw.AN S.Abr.Verw.AN**
Bäume fällen, höchstens 0,20 m über dem Erdboden
absägen. Gemessen wird der Durchmesser an der
Schnittstelle über dem Erdboden.(min.0,1m-max.0,2m
üb.Bodenniveau)
Wurzelstöcke roden bzw. ausfräsen wird gesondert
vergütet.
Durchmesser über 0,40 bis 0,75 m.
Gesamtes Holz der Verwertung nach Wahl des AN zuführen.
Schlagabraum der Verwertung nach Wahl des AN zuführen.
Stammholz,Schlagabraum geht in Eigentum des AN über und
wird am gleichen Tag beseitigt.
Diese Arbeiten können nur im Zeitraum von 01.10.2026
bis
19.02.2027 durchgeführt werden.
Menge: 65,000 St

**03.01.0006 Baum im Bestand fällen*DU über 0,75-1 m**
StL-Nr. 221107634940999
Baum im Bestand fällen. Verbleibenden Bestand schonen.
Schnittstelle höchstens 0,25 m über dem Erdboden.
Entnahme 'aus Straßenbegleitgrün mit einer Tiefe von
bis zu 30m von Fahrbahnrand'
Durchmesser über 0,75 bis 1,00 m.
Stammholz 'geht in Eigentum des AN über und
wird am gleichen Tag beseitigt'
Schlagabraum 'geht in Eigentum des AN über und
wird am gleichen Tag beseitigt'
Menge: 2,000 St
Zuordnung: 107

*Hinweis*
Gleichartige Verkehrssicherung wird am Tag nur einmalig
vergütet.
Kalkulationsgrundlage Anlage 12

#### Unterabschnitt 03.02 Verkehrssicherung

*Hinweis*
AS Burscheid (97)

**03.02.0001 Verk.sich. kürzerer Dauer durchf. stat. Arbeitsst.*über 4 bis 8 Std. bei Tageslicht*Anordnung n. Unt. gebührenfrei**
Verkehrssicherung an Arbeitsstellen von kürzerer Dauer
betriebsfertig aufbauen, vorhalten, warten, instand
setzen, betreiben und abbauen. Vorübergehende Verkehrssicherungsmaßnahmen durchführen.
Für stationäre Arbeitsstelle.
Gesamtdauer der Verkehrsführung über 4 Std. bis 8 Std.
Bei Tageslicht. Samstag, Sonntag, außerhalb der
Ferienzeiten NRW.
Voll- bzw. Teilsperrungen von BAB 1, Anschlussstelle
Burscheid, Aus-/Auffahrten, Fahrtrichtung Köln und
ortmund (Abschnitt 37A,37B,37C,37D) inkl.
Umleitungsstrecken (Roter Punkt)planen, einrichten und
beschildern für die Aus-/Auffahrten der
Anschlussstelle.
In Anlehnung an Musterplan AS3/8 (Anlage 12)
Verkehrsrechtliche Anordnung nach Unterlagen des AG bei
der jeweiligen anordnenden zuständigen
Straßenbaubehörde, Stadt, Gemeinde etc. einholen und
zugehörige Unterlagen erstellen. Eventuell
erforderliche Ortsbesichtigungen zur Erstellung der
Planunterlagen für die verkehrsrechtliche Anordnung
durchführen.
Event. Gebühren sind in den EP miteinzurechnen.
1 Vollsperrung der Aus-/Auffahrt = 1 Stück
Menge: 4,000 St
Zuordnung: 805

### Abschnitt 04 sonst. Leist. alle Gehölzarbeiten

#### Unterabschnitt 04.00 Sonstige Leistungen

*Hinweis*
Für alle Arbeitsbereiche

**04.00.0001 Markierungsfarbe liefern**
Umweltfreundliche Markierungsfarbe(Weiß)liefern.
Zur Kennzeichnung der Habitat-Bäume durch den AN.
Menge: 5,000 St

*Hinweis*
Für alle Arbeitsbereiche

**04.00.0002 Ausfallst.Baustellenräumung**
Ausfallstunden für das Räumen einer Baustelle, das
Entfernen einer Absperrung mit der dazugehörigen
Beschilderung, für Wartezeit und die Wiedereinrichtung
der Absperrung und Beschilderung.
Nur bei Verkehrsnotstand.
Die Anordnung dieser Stunden erfolgt durch den AG. Im
Einheitspreis sind die Ausfallkosten der gesamten
Arbeitskolonne und der Maschinen sowie Geräte
je Stunde enthalten.
Menge: 5,000 h

*Hinweis*
Für alle Arbeitsbereiche

**04.00.0003 Hinweistafel des AN**
Hinweis des AN während der Gehölzpflegearbeiten zur
Verfügung stellen.
Der Hinweis soll den Schriftzug:
  GEHÖLZPFLEGE
tragen.
Der Schriftzug ist auf der LED-Vorwarntafel im unteren
Bereich als Leuchtschrift darzustellen.
Für Baustellen ohne Vorwarntafel ist eine entsprechende
Aufstellvorrichtung vorzusehen:
Hinweistafel des AN, 36 cm hoch und 140 cm
breit,Schriftzug hat eine Höhe von 17,50 cm und ist in
schwarzer Farbe auf weissem Grund aufzubringen.
Die Hinweistafel dient der Information der
Verkehrsteilnehmer, besonders bei Fahrspursperrung
und Stau.
Menge: 1,000 Psch

**04.00.0004 Erschwerniszulage**
Einmalige Pauschale für Erschwernisse des AG wie
Arbeiten hinter Wildschutzzaun, an/auf Stützwänden in
versch. Höhen und weiteren Schutzeinrichtungen sowie
Behinderung durch Verkehrszeichen.
Menge: 1,000 Psch

USt %: 19,00
